# PRECIOS IDDERO 2021.01

- Propiedad del archivo: CYPE INGENIEROS, S.A.
- Formato: FIEBDC-3/2004
- Programa: ARQUIMEDES
- Tipo: base de datos
- Comentario: Banco de precios
- Fecha de los precios: 12/08/2020
- Divisa: EUR
- Código: PRECIOS_IDDERO_2021_01

## PTVER PANTALLAS TÁCTILES IDDERO VERSO (18/08/2020)

### PTVERSO IDDERO VERSO (18/08/2020)

**DW-VERSO-W** ud Pantalla táctil Iddero Verso 4,3", color BLANCO (material)
Precio: 330
Pantalla táctil capacitiva Iddero Verso con display TFT de 4,3". Hasta 48 funciones de control organizadas en 6 páginas configurables + página de "favoritos" editable por el usuario final. Imágenes de fondo configurables en todas las páginas. Gestos táctiles. Programaciones horarias, escenas, alarmas, 2 termostatos independientes, 4 entradas multifunción. Sensor de temperatura integrado. Reloj (RTC) con batería. Conexión directa al bus KNX (TP1). Permite montaje vertical u horizontal. Instalación en caja de mecanismos estándar, o bien montaje enrasado con accesorio opcional E-F401. Color: BLANCO

**DW-VERSO-B** ud Pantalla táctil Iddero Verso 4,3", color NEGRO (material)
Precio: 330
Pantalla táctil capacitiva Iddero Verso con display TFT de 4,3". Hasta 48 funciones de control organizadas en 6 páginas configurables + página de "favoritos" editable por el usuario final. Imágenes de fondo configurables en todas las páginas. Gestos táctiles. Programaciones horarias, escenas, alarmas, 2 termostatos independientes, 4 entradas multifunción. Sensor de temperatura integrado. Reloj (RTC) con batería. Conexión directa al bus KNX (TP1). Permite montaje vertical u horizontal. Instalación en caja de mecanismos estándar, o bien montaje enrasado con accesorio opcional E-F401. Color: NEGRO

### PTVERIP IDDERO VERSO+IP (18/08/2020)

**DW-VERIP-W** ud Pantalla táctil Iddero VERSO+IP 4,3" con conexión IP, color BLANCO (material)
Precio: 495
Pantalla táctil capacitiva Iddero VERSO+IP con display TFT de 4,3" y conexión IP. Hasta 48 funciones de control organizadas en 6 páginas configurables + página de "favoritos" editable por el usuario final. Imágenes de fondo configurables en todas las páginas. Gestos táctiles. Programaciones horarias, escenas, alarmas, 2 termostatos independientes, 4 entradas multifunción. Sensor de temperatura integrado. Reloj (RTC) con batería. Conexión directa al bus KNX (TP1). Control remoto desde smartphones y tablets. Permite montaje vertical u horizontal. Instalación en caja de mecanismos estándar, o bien montaje enrasado con accesorio opcional E-F401. Color: BLANCO

**DW-VERIP-B** ud Pantalla táctil Iddero VERSO+IP 4,3" con conexión IP, color NEGRO (material)
Precio: 495
Pantalla táctil capacitiva Iddero VERSO+IP con display TFT de 4,3" y conexión IP. Hasta 48 funciones de control organizadas en 6 páginas configurables + página de "favoritos" editable por el usuario final. Imágenes de fondo configurables en todas las páginas. Gestos táctiles. Programaciones horarias, escenas, alarmas, 2 termostatos independientes, 4 entradas multifunción. Sensor de temperatura integrado. Reloj (RTC) con batería. Conexión directa al bus KNX (TP1). Control remoto desde smartphones y tablets. Permite montaje vertical u horizontal. Instalación en caja de mecanismos estándar, o bien montaje enrasado con accesorio opcional E-F401. Color: NEGRO

### PTVERKIT KITS (18/08/2020)

**KIT-VER2-W** ud Kit de demostración Iddero Verso BLANCO (material)
Precio: 550
Kit de demostración de Iddero Verso. Incluye pantalla táctil Iddero Verso en color BLANCO, fuente de alimentación KNX PS-K640 (640 mA, con salida de alimentación auxiliar), soporte de sobremesa y maletín.

**KIT-VER2-B** ud Kit de demostración Iddero Verso NEGRO (material)
Precio: 550
Kit de demostración de Iddero Verso. Incluye pantalla táctil Iddero Verso en color NEGRO, fuente de alimentación KNX PS-K640 (640 mA, con salida de alimentación auxiliar), soporte de sobremesa y maletín.

### PTVERACC ACCESORIOS (18/08/2020)

**E-C466** ud Caja de mecanismos universal para instalación de Iddero Verso y VERSO+IP (material)
Precio: 3
Caja de mecanismos universal para instalación de Iddero Verso y VERSO+IP. Dimensiones: 65 x 65 x 40 mm (largo x alto x fondo).

**E-C456** ud Caja de mecanismos universal para instalación de Iddero Verso y VERSO+IP en paredes de cartón-yeso (material)
Precio: 5
Caja de mecanismos universal para instalación de Iddero Verso y VERSO+IP en paredes de tabique hueco (cartón-yeso o equivalente). Diámetro 68 mm, fondo 46 mm.

**E-F401** ud Adaptador para montaje enrasado de Iddero Verso y VERSO+IP (material)
Precio: 49
Adaptador para montaje enrasado de Iddero Verso y VERSO+IP en paredes de tabique hueco (cartón-yeso o equivalente).

| Código | Ud | Descripción | Precio |
|---|---|---|---|
| E-KUSB1 | ud | Cable de programación USB para Iddero Verso y VERSO+IP (material) | 8 |
| E-KVERJ45 | ud | Adaptador RJ45 para Iddero VERSO+IP (material) | 12 |

## PTHCX PANTALLAS TÁCTILES IDDERO HC3 / HC3L (18/08/2020)

### PTHC3 HC3 (18/08/2020)

**HC3-KNX-GW** ud Pantalla táctil HC3-KNX 7" con conexión IP y función videoportero, acabado GLASS BLANCO (material)
Precio: 1150
Pantalla táctil capacitiva HC3-KNX con display TFT de 7", conexión IP y función videoportero. Navegación gráfica a través de planos. Hasta 512 páginas de control configurables (más de 4000 funciones). Programaciones horarias, escenas editables por el usuario final, alarmas, simulación de presencia, notificaciones, funciones lógicas, 4 termostatos independientes, 4 entradas multifunción. Reloj (RTC) con batería. Conexión directa al bus KNX (TP1). Función videoportero compatible con los principales videoporteros SIP del mercado. Altavoces estéreo y micrófono digital integrados. Visualización de cámaras IP en pantalla. Control remoto desde smartphones y tablets. Requiere caja de empotrar E-C557. Incluye fuente de alimentación para carril DIN. Acabado: GLASS BLANCO

**HC3-KNX-GB** ud Pantalla táctil HC3-KNX 7" con conexión IP y función videoportero, acabado GLASS NEGRO (material)
Precio: 1150
Pantalla táctil capacitiva HC3-KNX con display TFT de 7", conexión IP y función videoportero. Navegación gráfica a través de planos. Hasta 512 páginas de control configurables (más de 4000 funciones). Programaciones horarias, escenas editables por el usuario final, alarmas, simulación de presencia, notificaciones, funciones lógicas, 4 termostatos independientes, 4 entradas multifunción. Reloj (RTC) con batería. Conexión directa al bus KNX (TP1). Función videoportero compatible con los principales videoporteros SIP del mercado. Altavoces estéreo y micrófono digital integrados. Visualización de cámaras IP en pantalla. Control remoto desde smartphones y tablets. Requiere caja de empotrar E-C557. Incluye fuente de alimentación para carril DIN. Acabado: GLASS NEGRO

**HC3-KNX-CW** ud Pantalla táctil HC3-KNX 7" con conexión IP y función videoportero, acabado CLASSIC BLANCO (material)
Precio: 995
Pantalla táctil capacitiva HC3-KNX con display TFT de 7", conexión IP y función videoportero. Navegación gráfica a través de planos. Hasta 512 páginas de control configurables (más de 4000 funciones). Programaciones horarias, escenas editables por el usuario final, alarmas, simulación de presencia, notificaciones, funciones lógicas, 4 termostatos independientes, 4 entradas multifunción. Reloj (RTC) con batería. Conexión directa al bus KNX (TP1). Función videoportero compatible con los principales videoporteros SIP del mercado. Altavoces estéreo y micrófono digital integrados. Visualización de cámaras IP en pantalla. Control remoto desde smartphones y tablets. Requiere caja de empotrar E-C557. Incluye fuente de alimentación para carril DIN. Acabado: CLASSIC BLANCO

**HC3-KNX-CB** ud Pantalla táctil HC3-KNX 7" con conexión IP y función videoportero, acabado CLASSIC NEGRO (material)
Precio: 995
Pantalla táctil capacitiva HC3-KNX con display TFT de 7", conexión IP y función videoportero. Navegación gráfica a través de planos. Hasta 512 páginas de control configurables (más de 4000 funciones). Programaciones horarias, escenas editables por el usuario final, alarmas, simulación de presencia, notificaciones, funciones lógicas, 4 termostatos independientes, 4 entradas multifunción. Reloj (RTC) con batería. Conexión directa al bus KNX (TP1). Función videoportero compatible con los principales videoporteros SIP del mercado. Altavoces estéreo y micrófono digital integrados. Visualización de cámaras IP en pantalla. Control remoto desde smartphones y tablets. Requiere caja de empotrar E-C557. Incluye fuente de alimentación para carril DIN. Acabado: CLASSIC NEGRO

**HC3-KNX-CG** ud Pantalla táctil HC3-KNX 7" con conexión IP y función videoportero, acabado CLASSIC GRIS (material)
Precio: 995
Pantalla táctil capacitiva HC3-KNX con display TFT de 7", conexión IP y función videoportero. Navegación gráfica a través de planos. Hasta 512 páginas de control configurables (más de 4000 funciones). Programaciones horarias, escenas editables por el usuario final, alarmas, simulación de presencia, notificaciones, funciones lógicas, 4 termostatos independientes, 4 entradas multifunción. Reloj (RTC) con batería. Conexión directa al bus KNX (TP1). Función videoportero compatible con los principales videoporteros SIP del mercado. Altavoces estéreo y micrófono digital integrados. Visualización de cámaras IP en pantalla. Control remoto desde smartphones y tablets. Requiere caja de empotrar E-C557. Incluye fuente de alimentación para carril DIN. Acabado: CLASSIC GRIS

### PTHC3L HC3L (18/08/2020)

**HC3L-KNX-GW** ud Pantalla táctil HC3L-KNX 10,1" con conexión IP y función videoportero, acabado GLASS BLANCO (material)
Precio: 1800
Pantalla táctil capacitiva HC3L-KNX con display IPS de 10,1", conexión IP y función videoportero. Navegación gráfica a través de planos. Hasta 512 páginas de control configurables (más de 4000 funciones). Programaciones horarias, escenas editables por el usuario final, alarmas, simulación de presencia, notificaciones, funciones lógicas, 4 termostatos independientes, 4 entradas multifunción. Reloj (RTC) con batería. Conexión directa al bus KNX (TP1). Función videoportero compatible con los principales videoporteros SIP del mercado. Altavoces estéreo y micrófono digital integrados. Visualización de cámaras IP en pantalla. Control remoto desde smartphones y tablets. Requiere caja de empotrar E-C620. Incluye fuente de alimentación para carril DIN. Acabado: GLASS BLANCO

**HC3L-KNX-GB** ud Pantalla táctil HC3L-KNX 10,1" con conexión IP y función videoportero, acabado GLASS NEGRO (material)
Precio: 1800
Pantalla táctil capacitiva HC3L-KNX con display IPS de 10,1", conexión IP y función videoportero. Navegación gráfica a través de planos. Hasta 512 páginas de control configurables (más de 4000 funciones). Programaciones horarias, escenas editables por el usuario final, alarmas, simulación de presencia, notificaciones, funciones lógicas, 4 termostatos independientes, 4 entradas multifunción. Reloj (RTC) con batería. Conexión directa al bus KNX (TP1). Función videoportero compatible con los principales videoporteros SIP del mercado. Altavoces estéreo y micrófono digital integrados. Visualización de cámaras IP en pantalla. Control remoto desde smartphones y tablets. Requiere caja de empotrar E-C620. Incluye fuente de alimentación para carril DIN. Acabado: GLASS NEGRO

**HC3L-KNX-CW** ud Pantalla táctil HC3L-KNX 10,1" con conexión IP y función videoportero, acabado CLASSIC BLANCO (material)
Precio: 1600
Pantalla táctil capacitiva HC3L-KNX con display IPS de 10,1", conexión IP y función videoportero. Navegación gráfica a través de planos. Hasta 512 páginas de control configurables (más de 4000 funciones). Programaciones horarias, escenas editables por el usuario final, alarmas, simulación de presencia, notificaciones, funciones lógicas, 4 termostatos independientes, 4 entradas multifunción. Reloj (RTC) con batería. Conexión directa al bus KNX (TP1). Función videoportero compatible con los principales videoporteros SIP del mercado. Altavoces estéreo y micrófono digital integrados. Visualización de cámaras IP en pantalla. Control remoto desde smartphones y tablets. Requiere caja de empotrar E-C620. Incluye fuente de alimentación para carril DIN. Acabado: CLASSIC BLANCO

**HC3L-KNX-CB** ud Pantalla táctil HC3L-KNX 10,1" con conexión IP y función videoportero, acabado CLASSIC NEGRO (material)
Precio: 1600
Pantalla táctil capacitiva HC3L-KNX con display IPS de 10,1", conexión IP y función videoportero. Navegación gráfica a través de planos. Hasta 512 páginas de control configurables (más de 4000 funciones). Programaciones horarias, escenas editables por el usuario final, alarmas, simulación de presencia, notificaciones, funciones lógicas, 4 termostatos independientes, 4 entradas multifunción. Reloj (RTC) con batería. Conexión directa al bus KNX (TP1). Función videoportero compatible con los principales videoporteros SIP del mercado. Altavoces estéreo y micrófono digital integrados. Visualización de cámaras IP en pantalla. Control remoto desde smartphones y tablets. Requiere caja de empotrar E-C620. Incluye fuente de alimentación para carril DIN. Acabado: CLASSIC NEGRO

**HC3L-KNX-CG** ud Pantalla táctil HC3L-KNX 10,1" con conexión IP y función videoportero, acabado CLASSIC GRIS (material)
Precio: 1600
Pantalla táctil capacitiva HC3L-KNX con display IPS de 10,1", conexión IP y función videoportero. Navegación gráfica a través de planos. Hasta 512 páginas de control configurables (más de 4000 funciones). Programaciones horarias, escenas editables por el usuario final, alarmas, simulación de presencia, notificaciones, funciones lógicas, 4 termostatos independientes, 4 entradas multifunción. Reloj (RTC) con batería. Conexión directa al bus KNX (TP1). Función videoportero compatible con los principales videoporteros SIP del mercado. Altavoces estéreo y micrófono digital integrados. Visualización de cámaras IP en pantalla. Control remoto desde smartphones y tablets. Requiere caja de empotrar E-C620. Incluye fuente de alimentación para carril DIN. Acabado: CLASSIC GRIS

### PTHCXACC ACCESORIOS (18/08/2020)

**E-C557** ud Caja de empotrar para instalación de Iddero HC3-KNX (material)
Precio: 10
Caja de empotrar para instalación de Iddero HC3-KNX. Dimensiones: 200 x 130 x 60 mm (largo x alto x fondo).

**E-C620** ud Caja de empotrar para instalación de Iddero HC3L-KNX (material)
Precio: 25
Caja de empotrar para instalación de Iddero HC3L-KNX. Dimensiones: 275 x 186 x 56 mm (largo x alto x fondo).

## HSER HOME SERVERS (18/08/2020)

### HSER1 IDDERO HOME SERVER (20/08/2020)

**DW-SER1-KNX** ud Servidor compacto para control de la instalación desde smartphones y tablets (material)
Precio: 640
Servidor compacto para el control y monitorización de instalaciones KNX desde smartphones y tablets, o desde cualquier dispositivo equipado con un navegador web. Navegación gráfica a través de planos. Hasta 512 páginas de control configurables (más de 4000 funciones). Programaciones horarias, escenas editables por el usuario final, alarmas, simulación de presencia, notificaciones, funciones lógicas, 4 termostatos independientes, 8 entradas multifunción. Reloj (RTC) con batería. Conexión directa al bus KNX (TP1). Montaje en carril DIN. Incluye fuente de alimentación para carril DIN.

## EXP EXPANSIÓN (18/08/2020)

### EXPGSM MÓDULO DE EXPANSIÓN GSM (18/08/2020)
SONDAS DE TEMPERATURA

**DW-GSM** ud Módulo de expansión GSM (material)
Precio: 250
Módulo de expansión GSM para pantallas táctiles Iddero HC3 / HC3L e Iddero Home Server. Control remoto a la instalación desde teléfono móvil mediante mensajes SMS o llamadas perdidas. Notificaciones de alarmas y eventos por SMS. Montaje en carril DIN.

### EXPTS SONDAS DE TEMPERATURA (18/08/2020)

**DW-TS-N1PB** ud Sonda de temperatura tipo NTC (material)
Precio: 20
Sonda de temperatura tipo NTC con cable de 1,5m para pantallas táctiles Iddero HC3 / HC3L, Iddero Verso / VERSO+IP e Iddero Home Server.

## SYS SISTEMA (18/08/2020)

### SYSPS FUENTES ALIMENTACIÓN KNX (18/08/2020)

**PS-K640** ud Fuente de alimentación KNX de 640 mA con salida auxiliar de 30 VDC (material)
Precio: 175
Fuente de alimentación KNX ultra-compacta de 640 mA con salida auxiliar de 30 VDC. Incorpora LEDs de estado y pulsador RESET. Montaje en carril DIN.

## VAR VARIOS (18/08/2020)
ACCESORIOS

### VARPS FUENTES DE ALIMENTACIÓN CONVENCIONALES (18/08/2020)

**E-PSU1512** ud Fuente de alimentación 12 VDC / 1 A para carril DIN (material)
Precio: 38
Fuente de alimentación 12 VDC / 1 A (12 W) para carril DIN

**E-PSU3012** ud Fuente de alimentación 12 VDC / 2 A para carril DIN (material)
Precio: 48
Fuente de alimentación 12 VDC / 2 A (24 W) para carril DIN
